# A004o_10,0_AS_bFR_Ottendorf-Okrilla_UA
Angebotsaufforderung (GAEB DA XML 3.2, DA83)
Projekt: A-10321-00
Währung: EUR
Vergabeart: Öffentliche Ausschreibung
Eröffnung: 10.09.2026 00:00:00
Ende der Zuschlagsfrist: 09.10.2026
Auftraggeber: Autobahn GmbH des Bundes, Niederlassung Ost (Halle/Saale), AdB-NL Ost, Magdeburger Str.51, 06112 Halle, Magdeburger Str.51, 06112 Halle/Saale, Telefon +49 345 940 997 00, Fax +49 34594099702, E-Mail ost@autobahn.de; Vergabenummer: A1032100002
Erstellt mit: GXML Toolbox V3.3 R20230829, iTWO_64 V25.0.772, 03.08.2026

## 1 Baugrund_Bohrarbeiten
Datum: 03.08.2026
WaGr: 99_99_02

### 01 BAUGRUNDERKUNDUNG VKE 362.2

#### Unterabschnitt 01.01 VORARBEITEN / GERÄTEEINSATZ

**01.01.0001 Baustelle einrichten**
*** Pauschalposition
StL-Nr. 22903001
Baustelleneinrichtung herstellen, einschl. Beschaffen
von Lager- und Arbeitsflächen sowie von Zufahrtswegen zur Baustelle über das öffentliche Wegenetz
hinaus; die Zuwegung zum Bohrpunkt wird gesondert
vergütet.
Anlegen der Lager- und Arbeitsplätze. Geräte, Werkzeuge und sonstige Betriebsmittel anfahren u. betriebsfertig aufstellen. Baubüros des AN, Unterkünfte,
Werkstätten, abschließbare Lagerräume und dgl.
anfahren, aufbauen und einrichten.
Das Einrichten, Betreiben und Räumen des Kernzwischenlagers wird gesondert vergütet.
Strom-, Wasseranschluss sowie Entsorgungseinrichtungen
und dgl. für die Baustelle, soweit erforderlich, herstellen.Freimachen des Geländes sowie Oberbodenarbeiten
für die Baustelleneinrichtung gehören zum Leistungsumfang und werden nicht gesondert vergütet.
Baubehelfe, wie z.B. Gerüste, Arbeitsbühnen o. Schutzeinrichtungen gegen Witterung und zum Schutz der Um-
gebung gehören zum  Leistungsumfang, soweit hierfür
keine gesonderten OZ vorhanden sind.
Menge: 1,000 Psch

**01.01.0002 BE unterh.u.betr.**
StL-Nr. 22903002
Baustelleneinrichtung unterhalten und betreiben.
Vergütet werden die Wochen, an denen auf der Baustelle
gearbeitet wird. Bauzeitverlängerungen werden nur
vergütet, wenn die Ursachen vom AG zu vertreten sind.
Der Nachweis erfolgt durch Vorlage der Tagesberichte.
Menge: 12,000 Wo

**01.01.0003 BE räumen**
*** Pauschalposition
StL-Nr. 22903003
Räumen der Baustelle von allen Geräten, Anlagen, Einrichtungen und dgl. einschließlich Rückbau der vom AN
erstellten Zufahrtswege. Alle Flächen entsprechend dem
ursprünglichen Zustand unter Wahrung der landschaftspflegerischen Belange ordnungsgemäß herrichten.
Die Beseitigung der vom AN verursachten Schäden der
vom AG zur Verfügung gestellten Zufahrten gehört zum
Leistungsumfang.
Menge: 1,000 Psch

**01.01.0004 Bohranz. erstellen, Genehm. einh.**
*** Pauschalposition
Bohranzeige gem. Baubeschreibung erstellen und der zuständigen Behörde übermitteln.
Genehmigungen für die Ausführung des Erkundungsprogramms bei den zuständigen Behörden (Bohrantrag, wasserrechtliche Genehmigung)
sowie Betretungserlaubnisse für die betroffenen Grundstücke bei den Eigentümern und Nutzern beantragen und termingerecht vor Beginn der Bohrarbeiten einholen,
einschl. ggf. Vervielfältigung der dafür erforderlichen Lagepläne.
Menge: 1,000 Psch

**01.01.0005 Abstecken+Einmessen Erkundg.-Stelle ETRS89/UTM-Abb**
StL-Nr. 2290301001
Abstecken und Einmessen der Erkundungsstelle gemäß Baubeschreibung und nach Unterlagen des AG. Dokumentation
und Auswertung der Messergebnisse erstellen.
Zulässige Standardabweichung in der Lage: +/-10 cm.
Zulässige Standardabweichung in der Höhe: +/- 2 cm.
Koordinatenreferenzsystem = ETRS89/UTM-Abbildung.
Menge: 90,000 St

**01.01.0006 Einholung von Leitungsauskünften**
*** Pauschalposition
StL-Nr. 22903014
Einholung von Auskünften zur Lage von Kabeln und
Leitungen aller Art durch geeignete Methoden, durch
Einholen von Kabelplänen und/oder Einweisung durch
den Leitungsträger. Die Vorschriften der Leitungsträger
sind zu beachten.
Menge: 1,000 Psch

**01.01.0007 Beweissicherung mit Fotodokument.**
*** Pauschalposition
Beweissicherung (mehrmalig). Lieferung einer Dokumentation über den Zustand des gesamten durch die Baumaßnahme beeinflussten Baubereiches (Bauwerke, Straßen, Wege, Zufahrten, Geländeflächen etc.).
Die Dokumentation erfolgt als Plan, Bild und Text. Ausführung der Arbeiten erstmals vor Beginn der Bauausführung sowie nach Fertigstellung der ausgeschriebenen Bauleistung.
Die Beweissicherung ist rechtzeitig beim AG und Betroffenen anzumelden, um die Teilnahme eines AG-Vertreters und der Betroffenen zu ermöglichen.
Übergabe der Unterlagen an den AG vor Beginn der Bauarbeiten auf der Baustelle und nach Beendigung der Bauarbeiten.
Unterlagen sind digital zu liefern - pdf bzw. jpg
Menge: 1,000 Psch

**01.01.0008 Vorschachtung für Leitungssuche T. ü 1,25 - 1,75m*Handsch.**
StL-Nr. 229030162100
Vorschachtung nach Unterlagen des AG einschließlich
Handschachtung herstellen. Straßenaufbruch wird gesondert vergütet.
Aushubtiefe über 1,25 m bis 1,75 m.
Nur Handschachtung.
Menge: 10,000 St

**01.01.0009 Kernzwischenlager einrichten**
*** Pauschalposition
StL-Nr. 22903030
Kernzwischenlager gemäß Baubeschreibung einrichten.
Menge: 1,000 Psch

**01.01.0010 Bohrkernlager betreiben**
StL-Nr. 21103032
Betreiben des Bohrkernlagers nach Unterlagen des AG.
Menge: 30,000 Wo

**01.01.0011 Bohrkernlager räumen**
*** Pauschalposition
StL-Nr. 21103034
Bohrkernlager räumen nach Ende der Bohrkernaufnahme
durch den AG oder dessen Beauftragten. Bohrgut nach
Wahl des AN verwerten.
Menge: 1,000 Psch

**01.01.0012 Bohrgut entsorgen**
StL-Nr. 22903038
Bohrgut bestehend aus gefährlichen Abfall entsorgen
Menge: 0,200 t

**01.01.0013 Probentransport zum Kernlager AN**
*** Pauschalposition
StL-Nr. 2290304010
Transport der Kernkisten und Proben
in das Kernzwischenlager des AN
Menge: 1,000 Psch

**01.01.0014 Probentransport**
*** Pauschalposition
StL-Nr. 2290304090
Transport der Kernkisten und Proben
in das Labor = 'des Gutachters'
Menge: 1,000 Psch

**01.01.0015 Gerätestillstand Bohrgerät**
StL-Nr. 2290305101
Stillstand des Gerätes und des eingesetzten Personals
auf Anordnung des AG. Vergütet wird ein Verrechnungssatz, der alle Aufwendungen für den Stillstand des Ge-
rätes, ggf. davon abhängige Geräte sowie die Kosten für
das hierfür eingesetzte Personal einschließlich sämtlicher Zuschläge enthält. Abgerechnet wird nach angeordneten Stillstandszeiten. Die Abrechnung erfolgt je angefangenem Tag.
Gerät = Bohrgerät.
Menge: 2,000 d

**01.01.0016 Gerätestillstand**
StL-Nr. 2290305199
Stillstand des Gerätes und des eingesetzten Personals
auf Anordnung des AG. Vergütet wird ein Verrechnungssatz, der alle Aufwendungen für den Stillstand des Ge-
rätes, ggf. davon abhängige Geräte sowie die Kosten für
das hierfür eingesetzte Personal einschließlich sämtlicher Zuschläge enthält. Abgerechnet wird nach angeordneten Stillstandszeiten. Die Abrechnung erfolgt je angefangenem Tag.
Gerät 'Kleinbohrgerät und Rammsonde'
Menge: 2,000 d

**01.01.0017 Herrichten von Arbeitsebenen**
Herrichten von Arbeitsebenen für Bohrgeräte incl. eventuellen Arbeitsebenenbefestigungen,
erforderlichen Nivellierungen und Befestigungen zur Schaffung von Zuwegungen oder Bohrfreiheit sind in diese Position einzurechnen.
Inklusive Rückbau der Befestigungen
Menge: 90,000 St

**01.01.0018 Gerät f. Baugrunderkundung umsetzen Bohrgerät**
StL-Nr. 2290306110
Gerät für Baugrunderkundung einschließlich Einrichtung
innerhalb des Arbeitsgeländes von Ansatzpunkt zu An-
satzpunkt umsetzen. Lage der Ansatzpunkte nach Unterlagen des AG.
Gerät = Bohrgerät.
Menge: 22,000 St

**01.01.0019 Gerät f. Baugrunderkundung umsetzen**
StL-Nr. 2290306190
Gerät für Baugrunderkundung einschließlich Einrichtung
innerhalb des Arbeitsgeländes von Ansatzpunkt zu An-
satzpunkt umsetzen. Lage der Ansatzpunkte nach Unterlagen des AG.
Gerät 'Kleinbohrgerät und Rammsonde'
Menge: 65,000 St

**01.01.0020 Besprechungstermin auf Baustelle**
Besprechungstermin auf Anforderung des AG, Dauer bis zu 4 Stunden,
inkl. aller Aufwendungen für An- und Abreise.
Teilnahme durch den Bauleiter.
Menge: 10,000 St

**01.01.0021 Einholen der Freistellungserklärung**
*** Pauschalposition
Einholen der Freistellungserklärung von Grundstückseignern und -nutzern.
Auftretende Flurschäden werden durch den AG gegenüber dem Verfügungsberechtigten entschädigt.
Vermeidbare Flurschäden muss der AN tragen.
Menge: 1,000 Psch

#### Unterabschnitt 01.02 BAUGRUNDAUFSCHLUSSARBEITEN

**01.02.0001 Baugrundaufschlussbohrung ausführen*Rotationsbohren senkrecht verrohren/ziehen*DU 169 mm**
StL-Nr. 2290310295191003
Bohrung f. Baugrunduntersuchung nach DIN EN ISO 22475-1
nach Unterlagen des AG einschließlich ggf. erforderlicher Umrüstung der Bohreinrichtung ausführen. Schichtenverzeichnis nach DIN EN ISO 22475-1 führen. Durchbohren von Hindernissen wird gesondert vergütet.
Beschreibung der Homogenbereiche nach Unterlagen d. AG.
Homogenbereich = 'Lockergestein'

Bohrverfahren = Rotationskernbohrverfahren.
Bohrung senkrecht.
Tiefe von '0'

m bis '10' m
Verrohrung bis zur Endtiefe der Bohrung einbringen und
nach Beendigung der Bohrung ziehen.
Verrohrung, Innendurchmesser = 169 mm.
Menge: 150,000 m

**01.02.0002 Baugrundaufschlussbohrung ausführen*Rotationsbohren senkrecht verrohren/ziehen*DU 169 mm**
StL-Nr. 2290310295191003
Bohrung f. Baugrunduntersuchung nach DIN EN ISO 22475-1
nach Unterlagen des AG einschließlich ggf. erforderlicher Umrüstung der Bohreinrichtung ausführen. Schichtenverzeichnis nach DIN EN ISO 22475-1 führen. Durchbohren von Hindernissen wird gesondert vergütet.
Beschreibung der Homogenbereiche nach Unterlagen d. AG.
Homogenbereich = 'Lockergestein'

Bohrverfahren = Rotationskernbohrverfahren.
Bohrung senkrecht.
Tiefe von '10'

m bis '20' m
Verrohrung bis zur Endtiefe der Bohrung einbringen und
nach Beendigung der Bohrung ziehen.
Verrohrung, Innendurchmesser = 169 mm.
Menge: 55,000 m

**01.02.0003 Baugrundaufschlussbohrung ausführen*Rotationsbohren senkrecht DU 133 mm**
StL-Nr. 2290310295190002
Bohrung f. Baugrunduntersuchung nach DIN EN ISO 22475-1
nach Unterlagen des AG einschließlich ggf. erforderlicher Umrüstung der Bohreinrichtung ausführen. Schichtenverzeichnis nach DIN EN ISO 22475-1 führen. Durchbohren von Hindernissen wird gesondert vergütet.
Beschreibung der Homogenbereiche nach Unterlagen d. AG.
Homogenbereich = 'Festgestein'

Bohrverfahren = Rotationskernbohrverfahren.
Bohrung senkrecht.
Tiefe von '0'

m bis '10' m
Verrohrung, Innendurchmesser = 133 mm.
Menge: 25,000 m

**01.02.0004 Baugrundaufschlussbohrung ausführen*Rotationsbohren senkrecht DU 133 mm**
StL-Nr. 2290310295190002
Bohrung f. Baugrunduntersuchung nach DIN EN ISO 22475-1
nach Unterlagen des AG einschließlich ggf. erforderlicher Umrüstung der Bohreinrichtung ausführen. Schichtenverzeichnis nach DIN EN ISO 22475-1 führen. Durchbohren von Hindernissen wird gesondert vergütet.
Beschreibung der Homogenbereiche nach Unterlagen d. AG.
Homogenbereich = 'Festgestein)'

Bohrverfahren = Rotationskernbohrverfahren.
Bohrung senkrecht.
Tiefe von '10'

m bis '20' m
Verrohrung, Innendurchmesser = 133 mm.
Menge: 90,000 m

**01.02.0005 Kleinbohrung ausführen*Kleinrammbohren*DU mind. 50 mm Entnahme max.1,0m**
StL-Nr. 22903115919310
Kleinbohrung mit Gestänge und Entnahmerohr für Baugrunduntersuchung nach Unterlagen des AG ausführen.
Beschreibung der Homogenbereiche nach Unterlagen d. AG.
Homogenbereich = 'Lockergestein'

Kleinbohrverfahren = Kleinrammbohrverfahren.
Tiefe von '0'

m bis '10' m
Entnahmerohrdurchmesser mind. 50 mm.
Entnahmelänge je Entnahmevorgang max. 1,00 m.
Menge: 300,000 m

**01.02.0006 Rammsondierung durchführen*DPH**
StL-Nr. 229031309309
Rammsondierung für Baugrunduntersuchung nach DIN EN ISO
22476-2 nach Unterlagen des AG durchführen. Übergabe
der Ergebnisse nach Unterlagen des AG.
Homogenbereich = 'Lockergestein'

Rammsonde DPH (schwer).
Tiefe von '0'

m bis '10' m
Menge: 200,000 m

**01.02.0007 Rammsondierung durchführen*DPH**
StL-Nr. 229031309309
Rammsondierung für Baugrunduntersuchung nach DIN EN ISO
22476-2 nach Unterlagen des AG durchführen. Übergabe
der Ergebnisse nach Unterlagen des AG.
Homogenbereich = 'Lockergestein'

Rammsonde DPH (schwer).
Tiefe von '10'

m bis '20' m
Menge: 150,000 m

#### Unterabschnitt 01.03 PROBENENTNAHME

**01.03.0001 Kernprobe mit Bohren entnehmen Bohrung*GK 3-4*Kernl. 1,0 m DU 100 mm*Kern an AG K. vorh. Baust.**
StL-Nr. 2290321512001143
Kernprobe nach DIN EN ISO 22475-1 während des Bohrens
nach Unterlagen des AG entnehmen. Bezeichnen und Einlegen der Kernprobe in Kernkiste. Liefern der Kernkiste
und Kernhülle.
Entnahme aus Bohrung.
Güteklasse 3 bis 4 mit einem Verfahren der Entnahmekategorie B.
Kernlänge 1,00 m.
Kerndurchmesser = 100 mm.
Kern in Kernkisten im Kernlager dem AG übergeben.
Kernkiste vorhalten auf der Baustelle bis zum Abschluss
der Bohrkernaufnahme durch den AN.
Menge: 320,000 St

**01.03.0002 Probe mit Entnahmegerät entnehmen Probe aus Bohrung*OS-T/W drückend (PU)**
StL-Nr. 229032251102
Probe der Güteklasse 1 mit Entnahmegerät nach DIN EN
ISO 22475-1 nach Unterlagen des AG entnehmen.
Bezeichnen und Lagern der Probe sowie Liefern der
Probenhülle.
Probeentnahme aus einer Bohrung.
Entnahme mit dünnwandigem Entnahmegerät OS-T/W.
Entnahmeart = drückend (PU).
Menge: 40,000 St

**01.03.0003 Probe entnehmen Bohrung Becher 1,0 l*Kategorie B Probe an AG**
StL-Nr. 22903210191201
Probe nach DIN EN ISO 22475-1 nach Unterlagen des AG
entnehmen und verpacken. Bezeichnen und Lagern der Probe sowie Liefern des Probebehälters einschließlich zugehörigem Verschluss.
Entnahme aus Bohrung.
Anzahl der Proben 'nach Vorgabe des AG - aus allen angetroffenen Schichten'

Probe in Kunststoffbecher von 1,0 l Fassungsvermögen
füllen.
Güteklasse = 3 - 5 mit einem Verfahren der Entnahmekategorie B.
Probe dem Labor des AG nach Unterlagen des AG übergeben.
Menge: 80,000 St

**01.03.0004 Probe entnehmen Kleinbohrung*1/Schicht/m Becher 1,0 l*Kategorie B Probe an AG**
StL-Nr. 22903210221201
Probe nach DIN EN ISO 22475-1 nach Unterlagen des AG
entnehmen und verpacken. Bezeichnen und Lagern der Probe sowie Liefern des Probebehälters einschließlich zugehörigem Verschluss.
Entnahme aus Kleinbohrung.
Aus allen angetroffenen Schichten, jedoch mindestens
eine Probe je lfd. m.
Probe in Kunststoffbecher von 1,0 l Fassungsvermögen
füllen.
Güteklasse = 3 - 5 mit einem Verfahren der Entnahmekategorie B.
Probe dem Labor des AG nach Unterlagen des AG übergeben.
Menge: 300,000 St

**01.03.0005 Wasserprobe entnehmen Betonaggr.*aus Bohrung Schöpfgerät*T bis 10m Probe an AG <24h**
StL-Nr. 22903230111102
Wasserprobe nach DIN EN ISO 22475-1 entnehmen und temperaturgeschützt oder gekühlt lagern. Probenentnahmeprotokoll führen. Liefern, Füllen, Beschriften und
Vorhalten aller Behälter.
Probentransport wird gesondert vergütet.
Zweck = Untersuchung auf Beton angreifende Eigenschaften nach DIN 4030-2.
Entnahme aus Bohrung.
Entnahme mit Schöpfgerät.
Entnahmetiefe bis 10,00 m unter GOK.
Probe innerhalb von 24 Stunden dem Labor des AG nach
Unterlagen des AG übergeben.
Menge: 10,000 St

#### Unterabschnitt 01.04 HINDERNISBESEITGUNG

**01.04.0001 Durchörtern befestigter Flächen für Bohrung*DU=200mm**
StL-Nr. 229033022993
Durchörtern von befestigten Flächen am Bohr- oder Sondieransatzpunkt nach Unterlagen des AG.
Durchörtern für Bohrung.
Flächenbefestigung '= Asphalt, Beton, Pflaster'
Dicke 'bis 30 cm'

Duchmesser = 200 mm
Menge: 3,000 m

**01.04.0002 Durchbohren von Feststoffen (Zul.)*Hindern. bis 1m**
StL-Nr. 21103306901900
Durchbohren von Feststoffen als Zulage zur Weiterführung von vorgeschriebenen Bohrungen nach Unterlagen des
AG. Bohrgut bis zur Entsorgung zwischenlagern. Entsorgen wird gesondert vergütet.
Zu durchbohrendes Hindernis 'Beton, Stahlbeton, Mauerwerk'

Stärke des Hindernisses bis 1,00 m.
Hindernis im Bohrbereich 'gesamt'
Menge: 5,000 St

#### Unterabschnitt 01.05 VERFÜLLUNG

**01.05.0001 Bohrloch verfüllen Ton, hochquellf.*DU bis 150mm Verf.ganze Tiefe**
StL-Nr. 229035041101
Bohrloch nach Unterlagen des AG verfüllen. Verfüllprotokoll führen.
Baustoff = Tonpellets/-granulat hoch quellfähig.
Durchmesser der Bohrung bis 150 mm.
Verfüllbereich auf ganze Tiefe.
Menge: 320,000 m

**01.05.0002 Bohrloch in Verkehrsfläche verschl. Beton**
StL-Nr. 2290351901
Bohrloch in befestigter Verkehrsfläche nach Unterlagen
des AG verschließen.
Verschließen mit Beton bis Fahrbahn-OK, Dicke 0,50 m.
Menge: 5,000 St

#### Unterabschnitt 01.06 KAMPFMITTELSONDIERUNG

**01.06.0001 Einzelpunkt einmessen Wiese, Acker*unbefestigt Holzpflock,farbig**
StL-Nr. 211260110122
Einzelpunkt lage- und höhenmäßig nach Unterlagen des AG
einmessen und frei von ferromagnetischen Gegenständen,
gut sichtbar und haltbar kennzeichnen. Nach Abschluss
der Räumarbeiten die Kennzeichnung entfernen. Abgerechnet wird der gekennzeichnete Punkt.
Bewuchs = Wiese, Acker, Brachland, landwirtschaftlich
genutzte Fläche.
Oberflächenbeschaffenheit = unbefestigt.
Kennzeichnungsmaterial = Holzpflock, farbig.
Menge: 6,000 St

**01.06.0002 Bohrlochsondierung durchführen*Tiefe bis 6 m Bohrgut verwerten*vollst. verfüllen**
StL-Nr. 2112620609104300
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Baugrund 'Homogenbereich = Lockergestein'

Freigabehorizont unter Geländeoberfläche bis 6,00 m.
Bohrgut nach Wahl des AN verwerten.
Bohrloch vollständig verfüllen.
Menge: 36,000 m

**01.06.0003 Flächensondierung durchführen*unbefestigt**
StL-Nr. 21126201009020
Flächensondierung nach Unterlagen des AG innerhalb der
Räumstelle durchführen. Störpunkte sind zu erfassen und
zu dokumentieren. Die Dokumentation ist dem AG zu übergeben.
Freigabehorizont unter Geländeoberfläche 'bis 2 m'

Oberflächenbeschaffenheit = unbefestigt.
Menge: 8,000 m2

**01.06.0004 Dokumentation**
*** Pauschalposition
Dokumentation und Freigabebescheinigung je Bohrpunkt erstellen und übergeben.
Abschlussdokumentation der Kampfmittelberäumung gem. DIN ATV 18323 Nr. 3.10.2 anfertigen und AG übergeben.
Kampfmittelfreiheit bescheinigen.
Menge: 1,000 Psch

#### Unterabschnitt 01.07 DOKUMENTATION DER AUFSCHLÜSSE

**01.07.0001 Überarbeitung Feldprotokolle**
*** Pauschalposition
StL-Nr. 2290390509
Sämtliche Feldprotokolle (Schichtenverzeichnisse, Sondierprotokolle, Feldversuche) nach Unterlagen des AG
digital überarbeiten und der Bauüberwachung zur
Verfügung stellen.
Übergabe digital im Dateiformat 'pdf (keine Kopie)'
Menge: 1,000 Psch

**01.07.0002 Schichtenverzeichnis führen**
Schichtenverzeichnis führen nach DIN EN ISO 22475-1 mit Angabe der Bodenart, der Bodengruppe sowie ergänzt mit geologischer Bezeichnung gemäß Schichtcharakteristik nach Vorgabe AG.
Bohrungen und Kleinbohrungen.
Angabe durch einen befähigten Ingenieur mit Nachweis der Fachkunde.
Menge: 70,000 St

**01.07.0003 Aufschlussprofile**
Aufschlussprofile mit Datenerfassungsprogramm im Autocad-Format (.dwg oder .dxf) und als pdf-Datei (nicht gescannt) digital fertigen und auf Datenträger liefern.
Die Form wird vom AG vorgegeben.
Menge: 70,000 St

**01.07.0004 Fotodokumentation Cloud-Upload**
StL-Nr. 2290391502
Sämtliche Fotodokumentation fortlaufend zu den Erkunddungsarbeiten gem. Baubeschreibung anfertigen.
Abgerechnet wird pro Foto mit maximal 4 m.
Übergabe über die Cloud des AG
Menge: 160,000 St
